# HS TR Irminenfreihof, Umb. Geb.10 f. Architektur
Angebotsaufforderung (GAEB DA XML 3.2, DA83)
Projekt: 700148101
Projektbezeichnung: HS TR Irminenfreihof, Umb. Geb.10  f. Architektur
Beschreibung:
HS TRIER UMBAU FÜR ARCHITEKTUR UND SWT
(Geb. P, Irminenfreihof)
Währung: EUR
Nebenangebote zugelassen: ja
Auftraggeber: Vergabenummer: 26A0265
Erstellt mit: GXML Toolbox V3.3 R20230829, iTWO_64 V24.0.667, 24.07.2026

## Baubeschreibung
Baubeschreibung (allgemeine Beschreibung der Bauaufgabe gem. § 7b VOB/A bzw. § 7b EU VOB/A)

0.0. Allgemeine Angaben

Alle im LV beschriebenen Leistungen sind grundsätzlich einschließlich kompletter Lieferung, betriebsfertiger Montage und betriebsfertiger Übergabe anzubieten. Es wurde deshalb bei den einzelnen Positionen auf selbstverständliche Ausdrücke wie liefern, verlegen, installieren, montieren, beschaffen und betriebsfertiger Anschluss soweit wie möglich verzichtet. Sollen nur Einzelleistungen wie z.B. nur Lieferung oder nur Montage ausgeführt werden, so ist dies im Text ausdrücklich beschrieben.

0.1. Angaben zur Baustelle

0.1.1.
Lage der Baustelle, Umgebungsbedingungen, Zufahrtsmöglichkeiten und Beschaffenheit der Zufahrt sowie etwaige Einschränkungen bei ihrer Benutzung

Adresse: Irminenfreihof 10
  54290 Trier

Das Grundstück liegt im Osten Triers an der Straße Irminenfreihof, ca. 150m von der Mosel entfernt. Die Zufahrt zum Baufeld erfolgt von Süden über die Straße Irminenfreihof.
Parkmöglichkeiten sowie Lager- und Aufstellflächen für Baustelleneinrichtung befinden sich auf der Südseite des Grundstücks. Von hier aus kann das Grundstück auch angedient werden. Die Baustelleneinrichtungsfläche steht allen Gewerken gleichermaßen zur Verfügung, die Verteilung wird im Jour Fixe abgestimmt.
Das Grundstück ist vollständig mit einem vorhandenen Bauzaun umzäunt, dieser muss zur Andienung stellenweise geöffnet werden. Bei Verlassen der Baustelle ist der Bauzaun wieder zu Schließen.
Die Baustelle ist mit einer Kameraüberwachung ausgestattet, die je nach Bedarf an die Arbeitszeiten angepasst wird, während der abgestimmten Arbeitszeiten ist das System abgeschaltet.

0.1.2.
Besondere Belastungen aus Immissionen sowie besondere klimatische oder betriebliche Bedingungen

Die Arbeiten sind generell so erschütterungs- lärm- staub- und immissionsarm wie möglich auszuführen. Besonders laute Arbeiten sind über die Bauleitung ggfs. mit dem benachbarten Gestaltungscampus der Hochschule abzustimmen.

0.1.3.
Art und Lage der baulichen Anlagen, z. B. auch Anzahl und Höhe der Geschosse

Die Liegenschaft Irminenfreihof, Gebäude P in 54290 Trier (ehemaliges Staatsanwaltschaftsgebäude) wird für die Hochschule Trier umgebaut, um dort die Fachrichtung Architektur und in Teilbereichen des Erdgeschosses eine neue Mensateria (Mensa + Cafeteria) des Studierendenwerkes Trier (swt) unterzubringen.
Bei dem Gebäude handelt es sich um einen Stahlbetonskelettbau mit ungedämmter Konstruktion aus den 60-er Jahren.
Auf der Westseite wird im Rahmen der Maßnahme eine Stahl-Fluchttreppe errichtet.
Das Gebäude umfasst sechs Geschosse und ist komplett unterkellert. Das Gebäude besitzt ein Flachdach.
Die lichten Höhen der Rohkonstruktion betragen im EG ca. 3,45 m in den Übrigen Geschossen ca. 2,90 m. Hiervon ausgenommen sind er Tiefkeller Heizung und die Mensa mit jeweils ca. 5,15 m.
Im südlichen Bereich des Untergeschosses befinden sich ehemalige Bunker für den Zivilschutz, welche reaktivierbar bleiben sollen. Die Bunker verfügen über vier Fluchttunnel, welche je einen Auslass auf der Südseite des Grundstücks besitzen.
Auf der Nordseite des Hauptgebäudes befindet sich ein eingeschossiger Anbau mit Flachdach, der ebenfalls komplett unterkellert ist. An der Westseite des Gebäudes im Bereich des Heizungs- und Technikraums ist der Keller tiefer gelegen und somit zweigeschossig.
Angrenzend hierzu und angrenzend an den eingeschossigen Mensateria-Trakt liegt auf der Nord- Westseite eine Terrasse, welche auf einem Teilbereich der Kellerdecke ausgebildet ist. Der Aufbau und die Abdichtung dieser Terrasse werden erneuert.
Die tragenden Flur- und Treppenraumwände bestehen im Erdgeschoss komplett aus Stahlbeton, in den Obergeschossen teils aus Stahlbeton und teils aus Mauerwerk.
Die Stahlbetonskelettkonstruktion der Giebelwände ist ausgemauert.
Die Fensterbrüstungen der Nordfassade sind mit Betonelementen geschlossen. Die Geschossdecken bestehen aus Stahlbeton unterschiedlicher Konstruktionsarten.

0.1.4.
Verkehrsverhältnisse auf der Baustelle, insbesondere Verkehrsbeschränkungen

Etwaige kurzfristige Straßensperrungen sind eigenverantwortlich zu beantragen, der Aufwand hierfür ist mit einzukalkulieren.
Der AG übernimmt keine Gewähr in Bezug auf die Verfügbarkeit und die Nutzungsmöglichkeit öffentlicher Verkehrswege und -flächen außerhalb des vertraglichen Leistungsbereiches, insbesondere in Bezug auf die Nutzung von Über- und Unterführungen für vom AN vorgesehenen Schwerlastverkehr.
Die Verkehrs- und Lagerflächen auf dem Grundstück sind nur begrenzt vorhanden und stehen allen Gewerken zur Verfügung.
Siehe insbesondere auch gesonderten Baustelleneinrichtungsplan.

0.1.5.
Für den Verkehr freizuhaltende Flächen

Siehe gesonderten Baustelleneinrichtungsplan.

Die vorgelagerten und benachbarten Parkflächen können ohne temporäre Ausnahmegenehmigung nicht genutzt werden.

0.1.6.
Art, Lage, Maße und Nutzbarkeit von Transporteinrichtungen und Transportwegen, z. B. Montageöffnungen

Es ist ein bauseitiger, außenliegender Bauaufzug vorgesehen: Tragkraft maximal 1500 kg, Plattformgröße ca. 1,50*3 m. Der Bauaufzug wird an der Fluchttreppe auf der Westseite errichtet.

0.1.7.
Lage, Art, Anschlusswert und Bedingungen für das Überlassen von Anschlüssen für Wasser, Energie und Abwasser

Ein Bauwasseranschluss wird bauseits im Gebäude im UG vorgehalten.
Ein Baustromanschluss ist im Gebäude vorhanden, auf jedem Geschoss und im Außenbereich EG sind übliche Baustromverteiler bauseits eingerichtet.
Großverbraucher sind vorab anzumelden, sofern hierfür besondere Anschlüsse eingerichtet werden müssen, geschieht dies bauseits auf Kosten des Verursachers.
Siehe hierzu auch gesonderten Baustelleneinrichtungsplan.

0.1.8.
Lage und Ausmaß der dem Auftragnehmer für die Ausführung seiner Leistungen zur Benutzung oder Mitbenutzung überlassenen Flächen und Räume

Auf dem südlich gelegenen Außengelände des Gebäudes kann ein begrenzter Bereich für Lager- und Aufenthaltsbereiche ausgewiesen werden, die der Auftragnehmer in Abstimmung mit der Bauleitung selbst einrichten muss.
In dem Gebäude können keine Lagerflächen zur Verfügung gestellt werden.
Pausen- und Aufenthaltsräume werden nicht zur Verfügung gestellt. Benötigte Container o. Ä. sind vom Auftragnehmer selbst mitzubringen und in die Baustelleneinrichtung einzukalkulieren.
Hebewerkzeuge und -geräte, die zum Transport der Materialien an den Einbauort notwendig sind, müssen vom Auftragnehmer auf seine Kosten beschafft werden, sofern keine anderen Angaben im Leistungsverzeichnis vorhanden sind.
Der Bedarf hierzu notwendiger Freiflächen muss mit der Bauleitung vorher abgeklärt werden.

WICHTIG !
Die Baustelle sowie die Arbeits- und Lagerplätze sind in einem ordentlichen und verkehrssicheren Zustand zu halten und am Ende der Arbeitsschichten aufzuräumen. Dies wird regelmäßig von der Bauleitung überwacht. Sollte hier nachweislich dieser Aufforderung nicht nachgegangen werden, werden Reinigungs- und Räumarbeiten durch Dritte durchgeführt und dem jeweiligen Verursacher in Rechnung gestellt.

0.1.9.
Bodenverhältnisse, Baugrund und seine Tragfähigkeit. Ergebnisse von Bodenuntersuchungen

Nicht relevant.

0.1.10.
Hydrologische Werte von Grundwasser und Gewässern, Art, Lage, Abfluss, Abflussvermögen und Hochwasserverhältnisse von Vorflutern. Ergebnisse von Wasseranalysen

Nicht relevant.

0.1.11.
Besondere umweltrechtliche Vorschriften

Nicht relevant.

0.1.12.
Besondere Vorgaben für die Entsorgung, z. B. Beschränkungen für die Beseitigung von Abwasser und Abfall

Bauschutt, Erdaushub, Abfall und Sonderabfall im Rahmen der im Leistungsverzeichnis beschriebenen Leistungen sind unter Beachtung der ATV DIN 18299 VOB/C und des Kreislaufwirtschaftsgesetzes (KrWG) zu behandeln.

siehe auch Pkt. 0.2.15

0.1.13.
Schutzgebiete oder Schutzzeiten im Bereich der Baustelle, z. B. wegen Forderungen des Gewässer-, Boden-, Natur-, Landschafts- oder Immissionsschutzes; vorliegende Fachgutachten oder dergleichen

Nicht relevant.

0.1.14.
Art und Umfang des Schutzes von Bäumen, Pflanzenbeständen, Vegetationsflächen, Verkehrsflächen, Bauteilen, Bauwerken, Grenzsteinen und dergleichen im Bereich der Baustelle

Sollten Schutzmaßnahmen an Bauteilen, Bauwerken notwendig sein, hat der AN diese eigenverantwortlich auszuführen.
Beschädigungen an den Gebäuden sind zu vermeiden und gehen zu Lasten des Verursachers.

Ein im Baufeld befindliches Kunstwerk wurde im Zuge vorlaufender Arbeiten zum Schutz vor Beschädigung mit einem Bauzaun eingefriedet. Eine Beschädigung des Kunstwerkes ist zu zwingend zu vermeiden.

0.1.15.
Art und Umfang der Regelung und Sicherung des öffentlichen Verkehrs

Besondere Termine der Anlieferungen und des Abtransportes sind seitens des AN der Bauleitung bekannt zu geben. Evtl. erforderliche Absicherungen gem. Auflagen der SiGeKo oder StVo sind Leistung des AN.

0.1.16.
Im Bereich der Baustelle vorhandene Anlagen, insbesondere Abwasser- und Versorgungsleitungen

Über das Vorhandensein und die Lage aller vorkommenden Erdleitungen wie Kanalisation, Dränage, Wasserversorgung, Gasversorgung, Heizungsversorgung, Telefon und Stromleitung hat der Auftragnehmer nach Rücksprache mit der Bauleitung bei den zuständigen Stellen vor Beginn der Arbeiten ausreichend Informationen schriftlich einzuholen. Der AN hat durch Schutzmaßnahmen sicherzustellen, dass Beschädigungen an den Leitungen unterbleiben und haftet im Schadensfalle. Im Schadensfall sind der AG und die zuständigen Stellen für die Leitungssysteme unverzüglich zu informieren.

0.1.17.
Bekannte oder vermutete Hindernisse im Bereich der Baustelle, z. B. Leitungen, Kabel, Dräne, Kanäle, Bauwerksreste und, soweit bekannt, deren Eigentümer

Bekannte oder vermutete Leitungen, Kabel, etc. sind in den Plänen dargestellt.

0.1.18.
Bestätigung, dass die im jeweiligen Bundesland geltenden Anforderungen zu Erkundungs- und gegebenenfalls Räumungsmaßnahmen hinsichtlich Kampfmittel erfüllt wurden

Nicht relevant.

0.1.19.
Gemäß der Baustellenverordnung getroffene Maßnahmen

Entsprechend der "Verordnung über Sicherheit und Gesundheitsschutz auf Baustellen" (Baustellenverordnung - BaustellV) vom 10.06.1998, in der aktuellen Fassung, werden seitens des Auftraggebers für diese Baumaßnahme die nachfolgend aufgeführten Schritte unternommen:

- Vorankündigung der Baumaßnahme an die zuständige Strukturgenehmigungsdirektion,
- Ausarbeitung eines Sicherheits- und Gesundheitsschutzplans (SiGe-Plan),
- Bestellung eines Sicherheits- und Gesundheitsschutzkoordinators (SiGeKo) für den Zeitraum
  der Planung und Durchführung der Baumaßnahme,
- Erstellung bzw. Aktualisierung der Unterlage für spätere Arbeiten (UfsA).

Vom Auftragnehmer sind in Erfüllung seiner Pflichten, bezogen auf die Umsetzung der o.g. Verordnung im Zusammenhang mit den v.g. Leistungsschritten des Auftraggebers, die nachfolgenden Hinweise zu beachten und die nachfolgend geforderten Beiträge zu erbringen.
Die sich hieraus ergebenden Aufwendungen des AN werden nicht gesondert vergütet. Dies ist bei der Kalkulation des Angebotes zu berücksichtigen.

0.1.19.1. Zur Baustellenverordnung

Aus der Baustellenverordnung erwachsen sowohl dem AG als auch dem AN vielfältige Pflichten. Die BaustellV und die dazugehörigen aktuell geltenden Regeln zum Arbeitsschutz auf Baustellen (RAB), welche die BaustellV konkretisieren, sind zu berücksichtigen.

0.1.19.2. Zur Vorankündigung der Baumaßnahme

Für die Erstellung der Vorankündigung und Aufstellung des Sicherheits- und Gesundheitsschutzplans (SiGe-Plans) durch den AG hat im Falle der Auftragserteilung der AN dem AG auf der Basis der Vertragsbedingungen unverzüglich eine Liste mit folgenden Angaben vorzulegen. Die Kosten hierfür sind in die Einheitspreise E.P. einzurechnen, es erfolgt keine besondere Vergütung.

(1) Für die Leistungen, die gem. Vertragsbedingungen im eigenen Betrieb ausgeführt werden:
- Benennung der Leistungen
- Anzahl des zum Einsatz kommenden Personales (Beschäftigten)

(2) Für die Leistungen, die gem. den Vertragsbedingungen von Nachunternehmern ausgeführt werden:
- Namen und Anschriften der Nachunternehmer
- Benennung der Leistungen
- Anzahl des zum Einsatz kommenden Personals (Beschäftigten)
- Mitgliedsnummer der Berufsgenossenschaft des Nachunternehmers

(3) - Name und Anschrift des Bauleiters
     - Name und Anschrift des Sicherheitsverantwortlichen
     - Name und Anschrift der Ersthelfer

(4) - Gefährdungsbeurteilung und Belastungsanalyse der einzelnen Gewerke

(5) - Verbindlicher Bauablaufplan
aus dem die einzelnen Arbeitsschritte (z.B. bei Rohbau: Bodenplatte, Außenmauerwerk EG, Außenmauerwerk OG, Decke betonieren, Dachstuhl aufstellen usw.) und gegebenenfalls Bauabschnitte erkennbar werden.
Änderungen im Bauablauf sind in einem aktualisierten Bauablaufplan dem AG bekannt zu geben.
Sofern der Bauablaufplan mit EDV-Programm erstellt wird, sollte die entsprechende Datei im Format "PRIMAVERA" oder "MPX" zur weiteren Bearbeitung erstellt werden.
Im Falle von Änderungen zu (1) bis (5) (hierzu sind die Vertragsbedingungen im Übrigen zu beachten) ist dem AG unverzüglich der aktuelle Stand schriftlich mitzuteilen, so dass eine Anpassung des SiGe-Plans zeitnah erfolgen kann.
Weitere mögliche Datenaustauschformate wie *.xer; *.xlm oder *.mpp sind ggfls. mit dem AG abzustimmen.
Die aktualisierten Bauablaufpläne sind dem AG zusätzlich als *.pdf- Datei zu übergeben.
Die Vorankündigung wird vom AG sichtbar auf der Baustelle ausgehängt.

0.1.19.3. Zum Sicherheits- und Gesundheitsschutzplan:

Der Sicherheits- und Gesundheitsschutzplan weist die bei der betreffenden Baustelle anzuwendenden Arbeitsschutzbestimmungen aus und enthält die für besonders gefährliche Arbeiten zu treffenden besonderen Maßnahmen.
Besondere betriebliche Tätigkeiten oder Abläufe auf dem Gelände hat der AN zur Erstellung des SiGe-Plans vorab mitzuteilen.

Soweit es sich bei den zutreffenden Maßnahmen um die Einhaltung der allgemeinen Schutz- und Sicherheitsmaßnahmen handelt (Nebenleistungen nach DIN 18299 Ziff. 4.1.4), erfolgt hierfür keine besondere Vergütung.
Besondere Leistungen nach VOB C ATV DIN 18299 Ziff. 4.2.3, Ziff.4.2.4 und Ziff. 4.2.5 sind in den Leistungstexten besonders erfasst.

0.1.19.4. Zur Bestellung des Sicherheits- und Gesundheitsschutzkoordinators:

Die lt. den einschlägigen Bestimmungen dem AN obliegenden Verpflichtungen bzgl. der Einhaltung der Sicherheits- und Gesundheitsschutzmaßnahmen bleiben von der Einschaltung des SiGeKos seitens des AG unberührt.
Der Sicherheits- und Gesundheitsschutzkoordinator ist grundsätzlich auf der Baustelle nicht weisungsbefugt, es sei denn, es ist Gefahr im Verzug für Leben, Leib und Gesundheit. Im Sinne der Zielsetzung der Baustellenverordnung, einer Vermeidung der Gefährdung aller auf der Baustelle beschäftigten Personen bzw. aller für die Baumaßnahme arbeitenden Personen und Dritte, wird jedoch ein kooperatives Verhalten der Vertragspartner gewünscht und erwartet.

0.1.19.5. Dokumentationen

Gemäß DGUV Vorschrift 1 BGV A1 "Grundsätze der Prävention", hat der Unternehmer die Arbeitsbedingungen seiner Mitarbeiter zu beurteilen und entsprechende Maßnahmen zur Verringerung oder Ausschaltung des Gefährdungspotentials zu planen.

Sowohl die Gefährdungsbeurteilung und Belastungsanalyse, als auch die Maßnahmenplanung sind entsprechend zu dokumentieren und verbleiben in der Verantwortung des AN.
Die Dokumentationen sind dem SiGe-Koordinator vor Baubeginn zur Kenntnis zu geben.

Alle weiteren, gemäß DGUV Vorschrift 1 erforderlichen Dokumentationen sind dem Bauherrn bzw. SiGe-Koordinator auf Verlangen vorzulegen.

Vor Baubeginn sind dem AG bzw. SiGe-Koordinator folgende Informationen zu liefern:

Auflistung aller an der Baumaßnahme tätigen Unternehmer (auch Subunternehmer) einschl. Benennung der entsprechenden Berufsgenossenschaft und Mitgliedsnummer.

Benennung der Verantwortlichen aller beteiligten Unternehmer auf der Baustelle (Geschäftsführer, Bauleiter, Polier, Vorarbeiter, Kolonnenführer etc.).

Benennung der Sicherheitsverantwortlichen aller beteiligten Unternehmer auf der Baustelle.

Benennung der Ersthelfer aller beteiligten Unternehmer auf der Baustelle.

0.1.20.
Besondere Anordnungen, Vorschriften und Maßnahmen der Eigentümer (oder der anderen Weisungsberechtigten) von Leitungen, Kabeln, Dränen, Kanälen, Straßen, Wegen, Gewässern, Gleisen, Zäunen und dergleichen im Bereich der Baustelle

Nicht relevant.

0.1.21.
Art und Umfang von Schadstoffbelastungen, z. B. des Bodens, der Gewässer, der Luft, der Stoffe und Bauteile; vorliegende Fachgutachten oder dergleichen

Siehe Unterpunkt "Schadstoffe im Gebäudebestand"

0.1.22.
Art und Zeit der vom Auftraggeber veranlassten Vorarbeiten

Siehe Leistungsbeschreibung.

0.1.23.
Arbeiten anderer Unternehmer auf der Baustelle

Es ist davon auszugehen, dass sich im Regelfall mehrere Gewerke gleichzeitig auf der Baustelle befinden.

0.2. Angaben zur Ausführung

0.2.1.
Vorgesehene Arbeitsabschnitte, Arbeitsunterbrechungen und Arbeitsbeschränkungen nach Art, Ort und Zeit sowie Abhängigkeit von Leistungen anderer

Die Leistungserbringung erfolgt grundsätzlich am Stück innerhalb der üblichen Gewerke spezifischen Abhängigkeiten, bzw. in den üblichen Teilleistungen. Eine Unterbrechung der Gesamtausführung ist nicht geplant.

0.2.2.
Besondere Erschwernisse während der Ausführung z. B. Arbeiten in Räumen, in denen der Betrieb weiterläuft, Arbeiten im Bereich von Verkehrswegen oder bei außergewöhnlichen äußeren Einflüssen

Nicht relevant.

0.2.3.
Vorgaben, die sich aus dem SiGe-Plan gemäß Baustellenverordnung ergeben

siehe auch Pkt. 0.1.19

0.2.4.
Art und Umfang von Leistungen zur Unfallverhütung und zum Gesundheitsschutz für Mitarbeiter anderer Unternehmen, z. B. trittsichere Abdeckungen

Die Baustelle ist grundsätzlich in einem verkehrssicheren Zustand zu halten. Sämtliche Arbeitsstellen sind sowohl für die eigenen Mitarbeiter als auch für Fremdfirmen zu sichern.
Gegenseitige Gefährdungen sind jederzeit auszuschließen.

0.2.5.
Besondere Anforderungen für Arbeiten in kontaminierten Bereichen, gegebenenfalls besondere Anordnungen für Schutz- und Sicherheitsmaßnahmen

Nicht relevant.

0.2.6.
Besondere Anforderungen an die Baustelleneinrichtung und Entsorgungseinrichtungen, z. B. Behälter für die getrennte Erfassung

Nicht relevant.

0.2.7.
Besondere Anforderungen an das Auf- und Abbauen sowie Vorhalten von Gerüsten

Die Arbeiten sind mit der Bauleitung abzustimmen.

0.2.8.
Mitbenutzung fremder Gerüste, Hebezeuge, Aufzüge, Aufenthalts- und Lagerräume, Einrichtungen und dergleichen durch den Auftragnehmer

Sofern es sich bei Gerüsten nicht um Nebenleistungen handelt, sind diese explizit beschrieben oder werden bauseits gestellt. Werden Gerüste von mehreren Gewerken benötigt, so werden diese bauseits gestellt, bzw. erfolgt der Hinweis in der Leistungsbeschreibung.
Weiterhin ist ein bauseitiger, außenliegender Bauaufzug vorgesehen, Tragkraft 1500 kg, Plattform ca. 1,75*3 m. Über den Aufzug können alle oberirdischen Geschosse angedient werden.
Für die Baustelle steht ein Sanitärcontainer zur Verfügung der durch alle Gewerke genutzt werden kann.
Die Baubesprechungen finden in einem bauseitigen Besprechungscontainer statt, dieser steht ausschließlich dem Bauherren, bzw. der Bauleitung zur Verfügung.

0.2.9.
Wie lange, für welche Arbeiten und gegebenenfalls für welche Beanspruchung der Auftragnehmer Gerüste, Hebezeuge, Aufzüge, Aufenthalts- und Lagerräume, Einrichtungen und dergleichen für andere Unternehmer vorzuhalten hat

Nicht vorgesehen, sofern keine explizite Erwähnung in der Leistungsbeschreibung erfolgt.

0.2.10.
Verwendung oder Mitverwendung von wiederaufbereiteten (Recycling-) Stoffen

Nicht relevant.

0.2.11.
Anforderungen an wiederaufbereitete (Recycling-)Stoffe und an nicht genormte Stoffe und Bauteile

Nicht relevant.

0.2.12.
Besondere Anforderungen an Art, Güte und Umweltverträglichkeit der Stoffe und Bauteile, auch z. B. an die schnelle biologische Abbaubarkeit von Hilfsstoffen

Alle zu verwendenden Holzprodukte müssen nach FSC, PEFC oder gleichwertig zertifiziert sein oder die für das jeweilige Herkunftsland geltenden Kriterien FSC oder PEFC einzeln erfüllen.

Die Angaben im Leistungsverzeichnis zur Erfüllung der Nachhaltigkeitsanforderungen sind zwingend zu beachten.

0.2.13.
Art und Umfang der vom Auftraggeber verlangten Eignungs- und Gütenachweise

Siehe Anforderungen zur Nachhaltigkeit.

0.2.14.
Unter welchen Bedingungen auf der Baustelle gewonnene Stoffe verwendet werden dürfen oder müssen oder einer anderen Verwertung zuzuführen sind

Demontage und Entsorgung gem. LV.

0.2.15.
Art, Zusammensetzung und Menge der aus dem Bereich des Auftraggebers zu entsorgenden Böden, Stoffe und Bauteile; Art der Verwertung oder bei Abfall die Entsorgungsanlage; Anforderungen an die Nachweise über Transporte, Entsorgung und die vom Auftraggeber zu tragenden Entsorgungskosten

Der Begriff Entsorgung wird nachfolgend als Sammelbegriff für alle Arten der Abfallbehandlung verwendet. Als Abfälle werden nachfolgend die bei der Baumaßnahme anfallenden Bau- und Abbruchabfälle bezeichnet. Der Begriff Verwertungs- oder Beseitigungsanlage wird nachfolgend als Sammelbegriff für die abfallrechtlich zugelassene Stelle verwendet, an der die Verwertung oder Beseitigung des Abfalls letztlich erfolgt. Im Leistungstext der einzelnen Positionen ist vorgegeben, ob der bei der Ausführung der vertraglichen Leistung anfallende Wertstoff bzw. Abfall bei der Entsorgung zu verwerten oder zu beseitigen ist.

1. Entsorgung von Abfällen Allgemeine Regelungen

Anstelle des Formblatt 241 des Vergabehandbuches (VHB) gelten die Regelungen dieser Vorbemerkungen als:
- Ergänzung der Aufforderung zur Abgabe eines Angebotes
- Ergänzung der besonderen Vertragsbedingungen

Der Auftragnehmer überlässt, unter Beachtung der gesetzlich vorgegebenen Überlassungspflichten, die Abfälle aus dem Bereich des Auftraggebers der jeweiligen Verwertungs- oder Beseitigungsanlage. Bei der vom Auftragnehmer anzubietenden Verwertungs- oder Beseitigungsanlage ist zwingend zu beachten, dass diese nach vertraglicher Vorgabe eine Entsorgung durch Verwertung oder Beseitigung durchführt.

Soweit in den Vergabeunterlagen gefordert, hat der Bieter auf Verlangen der Vergabestelle bzw. des Auftraggebers, zu dem von der Vergabestelle bzw. dem vom Auftraggeber geforderten Zeitpunkt, positionsweise gemäß Leistungsverzeichnis:
- die Verwertungs- oder Beseitigungsanlage zu benennen, in welcher der Abfall tatsächlich behandelt oder
  abgelagert wird, und
- nachzuweisen, dass die Verwertungs- bzw. Beseitigungsanlage zur Aufnahme des Bau- und
  Abbruchabfalles berechtigt ist.

Mit Auftragserteilung werden die angebotenen Verwertungs- und Beseitigungsanlagen Vertragsbestandteil.

Nach Auftragserteilung und spätestens 6 Werktage vor Einleitung der Entsorgung ist weiterhin vom Auftragnehmer nachzuweisen, dass
- die Betreiber der Verwertungs- bzw. Beseitigungsanlage sich damit einverstanden erklären, dass die
  Abfallwirtschaftsbehörde dem Auftraggeber Auskunft über ihre Eignung zur Durchführung einer
  ordnungsgemäßen Abfallentsorgung erteilt.
- die Betreiber der Verwertungs- bzw. Beseitigungsanlage erklären, die Bau- und Abbruchabfälle
  abzunehmen.
- die nach Kreislaufwirtschaftsgesetz für die Betriebstätigkeit von Sammlern, Beförderern, Händlern und
  Maklern von Abfällen erforderliche Anzeige erfolgt ist bzw. die erforderliche Erlaubnis vorliegt.

Ohne Vorlage der vorgenannten Nachweise und Erklärungen beim Auftraggeber darf der Entsorgungsvorgang nicht eingeleitet werden.

Wird für die Verwertung bzw. Beseitigung der Bau- und Abbruchabfälle eine andere als die in der Leistungsbeschreibung genannte Lösung der Verwertung bzw. Beseitigung angeboten, hat der Bieter mit seinem Angebot mindestens nachzuweisen, dass
- die vorgesehene Verwertungs- bzw. Beseitigungsanlage zur Aufnahme des Abfalls berechtigt ist und deren
  Betreiber bestätigt hat, dass er die Bau- und Abbruchabfälle annehmen wird.
- bei Andienungspflicht (in der  Regel gefährliche Abfälle zur Beseitigung) die Bestätigung der
  Abfallwirtschaftsbehörde vorliegt.
- die Kosten der Abfallverwertung in die Einheitspreise eingerechnet sind.
- die Kosten der Abfallbeseitigung in die Einheitspreise eingerechnet sind.

Der Auftragnehmer wird sich bemühen, bei der Erbringung seiner Leistung Abfälle zu vermeiden (Bemühensklausel).

Der Auftragnehmer wird mit Aufnahme seiner Tätigkeit Abfallerzeuger und zugleich Besitzer der in der Leistungsbeschreibung näher aufgeführten Bau-und Abbruchabfälle. Er übernimmt die Pflichten des Auftraggebers zur Verwertung und Beseitigung der Bau- und Abbruchabfälle unter Beachtung der einschlägigen gesetzlichen, insbesondere abfallrechtlichen Bestimmungen sowie des Standes der Technik und führt die von ihm zu erbringenden Nachweise.

Der Auftragnehmer trifft alle erforderlichen Vorkehrungen, um Bau- und Abbruchabfälle nach den geltenden Vorschriften getrennt zu erfassen und zu halten sowie einer sachgerechten Entsorgung zuzuführen.

Die Planung und Steuerung des Bauablaufes für die Entsorgung liegt in der Verantwortung des Auftragnehmers.
Die nach den abfallrechtlichen Bestimmungen zum Nachweis einer ordnungsgemäßen Entsorgung erforderlichen Erklärungen/Bestätigungen, Belege usw. sind dem Auftraggeber vorzulegen. Dies gilt hinsichtlich der Verantwortung für die Nachweisführung nicht gefährlicher Abfälle nach LAGA, bzw. Ersatzbaustoffverordnung.
Bei gefährlichen Abfällen wird der digitale Entsorgungsnachweis einschließlich Begleitscheinverfahren und Verbleibkontrolle durch den Auftraggeber selbst erstellt.
Bei nicht gefährlichen Abfällen hat der Auftragnehmer das vom Auftraggeber gefertigte Muster "Entsorgungsnachweisschein" zu verwenden und damit den Nachweis über die ordnungsgemäße Entsorgung zu führen. Das Muster liegt den Vergabeunterlagen bei und ist beim Auftraggeber erhältlich.

2. Verfahrenshinweise und Vorgaben für die Kalkulation und Preisermittlung der Entsorgungsleistungen

Sofern im Leistungsverzeichnis nicht ausdrücklich anders vorgegeben, erstellt der Auftraggeber die erforderliche Abfalldeklaration durch einen vom Auftraggeber beauftragten Fachgutachter. Der Auftraggeber veranlasst dazu die Analytik und Probenahme der nach den abfallrechtlichen Bestimmungen und den Vorgaben der jeweiligen vom Auftragnehmer angebotenen Verwertungs- und/oder Beseitigungsanlage erforderlichen Abfalldeklaration zur Charakterisierung des Abfalls.
Die maximale Menge, die durch jeweils eine Deklarationsanalyse des Abfalles charakterisiert werden darf, richtet sich nach den Annahmebedingungen der Verwertungs- oder Beseitigungsanlage. Der Auftraggeber wird diese Deklarationsanalyse erst durchführen, wenn bei der jeweiligen Abfallcharge die vorgenannte maximal zulässige Menge erreicht ist.
Sofern keine andere Vorgabe nach der Leistungsbeschreibung erfolgt, wird eine Beprobung geringerer Teilchargen zur Entsorgung nur dann vom Auftraggeber veranlasst, wenn die tatsächliche Gesamtmenge der jeweiligen Abfallcharge geringer ist, als die vorgenannte maximal zulässige Menge nach Entsorgervorgabe ist und somit keine weitere Deklarationsanalytik für die Abfallcharge erforderlich werden kann.
Der Auftragnehmer hat den Auftraggeber rechtzeitig zu unterrichten, wenn eine Probenahme und Analytik zur Abfalldeklaration erforderlich wird.

Dem Auftraggeber ist dazu vom Auftragnehmer der vollständige Umfang der nach den abfallrechtlichen Bestimmungen und nach Vorgabe der vom Auftragnehmer angebotenen Verwertungs- oder Beseitigungsanlage zur Charakterisierung des Abfalls erforderlichen Analytik schriftlich mitzuteilen.
Vom Zeitpunkt dieser Mitteilung und Übergabe der vorgenannten Unterlagen durch den Auftragnehmer bis zum Vorliegen des Ergebnisses der vom Auftraggeber durchgeführten Probenahme ist ein Zeitbedarf bis zu 10 Werktagen einzukalkulieren. Für ab dem 01.08.2023 durchzuführende Untersuchungen nach Ersatzbaustoffverordnung ist von einem Zeitbedarf von 10-15 Tagen auszugehen.
Der Auftragnehmer hat diesen Zeitbedarf im Rahmen seiner Kalkulation und Planung seines Bauablaufes bzw. im Rahmen der vom Auftraggeber vorgegebenen zeitlichen Ausführung (ggf. Einzelfristen) für die Gesamtmaßnahme zu berücksichtigen.
Bei der Entsorgung von gefährlichem Abfall ist auch der dort nachfolgend beschriebene zusätzliche Zeitbedarf für die Durchführung des Abfallnachweisverfahrens zu beachten.
Zusätzliche oder zeitversetzte Entsorgungsleistungen, die auf der Nichtbeachtung dieser Vorgaben beruhen, werden nicht vergütet (insbesondere Mehraufwendungen für An- und Abfahrten, Gerät und Personal).

Alle Kosten, die im Zusammenhang mit der Entsorgung (Verwertung oder Beseitigung) der Abfälle entstehen, sind mit Ausnahme der SAM-Gebühren und der Kosten für die vom Auftraggeber durchzuführende Abfalldeklaration in den dafür vorgesehenen vertraglichen Einheitspreisen zu kalkulieren.
Hierzu gehören u. a. auch das entsorgungsgerechte Zerkleinern, Laden, ggf. erforderliches Vorbehandeln oder Verpacken und Transportieren des Abfalls zu der vom Bieter angebotenen bzw. kalkulierten Verwertungs- oder Beseitigungsanlage, Beantragen, Erstellen und Einholen der erforderlichen Beförderungserlaubnis etc. der im Leistungsverzeichnis benannten Abfallschlüssel für die jeweils aufgeführten Materialien.
In die Leistungspositionen für die Entsorgung der Bau- und Abbruchabfälle sind die Kosten für den Transport der zu entsorgenden Bau- und Abbruchabfälle von der Baustelle bis zu der vom Bieter angebotenen Verwertungs- oder Beseitigungsanlage einzurechnen.

Bei der Entsorgung von gefährlichem Abfall anfallende SAM-Gebühren trägt der Auftraggeber (AG).

Sofern die mit Vertragsabschluss vereinbarte Verwertungs- oder Beseitigungsanlage für die Verwertung- oder Beseitigung ausfällt oder ihre Eignung nicht nachgewiesen ist, hat der Auftragnehmer für Ersatz zu sorgen und die entsprechenden Nachweise, wie beschrieben, vorzulegen.
Die Vertragspreise bleiben hiervon unberührt.

3. Entsorgung von gefährlichem Abfall

Bei der Entsorgung von gefährlichem Abfall erfolgt die digitale Abwicklung über die SAM Mainz bzw. die ZKS durch den Auftraggeber bzw. dessen Sonderbeauftragte selbst (Antragsstellung, Entsorgungsnachweise, Begleitscheine, Übernahmescheine, Führung Abfallregister).

Der Auftragnehmer hat dem Auftraggeber alle notwendige Unterstützung und Informationen zur Durchführung der Entsorgung, nach Maßgabe seiner vertraglichen Verpflichtungen, so rechtzeitig zur Verfügung zu stellen, dass der Entsorgungsvorgang im Rahmen der geplanten Bauausführung ohne Verzögerungen/Behinderungen eingeleitet werden kann.

Die Erstellung des Entsorgungsnachweises für gefährliche Abfälle im Rahmen des elektronischen Abfallnachweisverfahrens hat vom Zeitpunkt des Vorliegens aller vom Auftragnehmer zu liefernden Angaben und der Deklarationsanalyse zum zu entsorgenden Abfall bis zur Genehmigung durch die SAM Mainz (Sonderabfallmanagement) einen Zeitbedarf von bis zu 30 Werktagen. Der Auftragnehmer hat diesen Zeitbedarf im Rahmen seiner Kalkulation und Planung seines Bauablaufes bzw. im Rahmen der vom Auftraggeber vorgegebenen zeitlichen Ausführung (ggfs. Einzelfristen) für die Gesamtmaßnahme zu berücksichtigen.

Erst nach Vorliegen der behördlichen Genehmigung zur Entsorgung kann der gefährliche Abfall vom Auftragnehmer der vertraglichen bzw. von der SAM zugewiesenen Entsorgungsstelle, je nach Abfalldeklaration, zugeführt werden.

4. Entsorgung nicht gefährlicher Abfälle

Die anfallenden Abfälle können erst nach Vorliegen aller Annahme- und Transportvoraussetzungen entsorgt werden.
Der Auftragnehmer hat dies dem Auftraggeber spätestens 6 Werktage vor Einleiten der Entsorgung nachzuweisen.

Der Auftragnehmer hat zur internen Dokumentation der Entsorgung nicht gefährlicher Abfälle für alle Entsorgungsleistungen, getrennt nach Abfallschlüssel und vertraglich zugeordneter Ordnungszahl, interne Entsorgungsnachweisscheine nach dem beigefügten Muster "Entsorgungsnachweisschein" zu führen.

Die nach den abfallrechtlichen Bestimmungen zum Nachweis einer ordnungsgemäßen Entsorgung erforderlichen Erklärungen/Bestätigungen, Belege wie Wiege-, Begleit-, Übernahmescheine, Annahmeerklärungen, die der Auftragnehmer (als 1. oder 2. Abfallerzeuger) selbst für seine Nachweisführung der Abfallbehandlung benötigt, sind dem Auftraggeber vollständig zur Verfügung zu stellen.
Weiterhin sind lückenlos die Entsorgungsnachweisscheine vorzulegen.

5. Rechnungsbegleichung zu den Entsorgungsleistungen

Die Vergütung für Entsorgungsleistungen wird erst fällig, wenn zuvor:

a) die zur ordnungsgemäßen Entsorgung erforderlichen abfallrechtlichen Nachweise, Erklärungen/Bestätigungen und Belege wie Liefer-, Wiege-, Begleit-, Übernahmescheine, Annahmeerklärungen dem Auftraggeber vom Auftragnehmer im Original vorgelegt wurden.
b) für die nicht der Nachweisverordnung unterliegenden, nicht gefährlichen Abfälle, lückenlos alle Entsorgungsnachweisscheine vorgelegt wurden.
c) eine schriftliche Bestätigung der Betreiber der Verwertungs- oder Beseitigungsanlage vorgelegt wurde, aus der ersichtlich ist, für welche Menge und welches angelieferte Material die Kosten der Abfallverwertung oder Abfallbeseitigung entrichtet wurden. Die Kosten sind positionsweise gemäß Leistungsverzeichnis offenzulegen und mit Vorlage der Rechnungen der jeweiligen Verwertungs- und Beseitigungsanlage nachzuweisen.
d) Sofern keine Kosten der Abfallverwertung oder Abfallbeseitigung zu entrichten sind, ist dies für die jeweilige Menge und das angelieferte Material durch eine schriftliche Bestätigung des Betreibers der Verwertungs- oder Beseitigungsanlage nachzuweisen.

Alle im Zusammenhang mit vor genannten Vertragsbedingungen zur Entsorgung entstehenden Kosten sind, sofern sie nicht nachfolgend in Einzelpositionen gesondert ausgewiesen oder ausdrücklich vom Auftraggeber übernommen werden, in die Einheitspreise einzukalkulieren und werden nicht gesondert vergütet.

0.2.16.
Art, Anzahl, Menge oder Masse der Stoffe und Bauteile, die von Auftraggeber beigestellt werden, sowie Art, genaue Bezeichnung des Ortes und Zeit ihrer Übergabe

Im Regelfall nicht vorgesehen, sofern beigestellte Stoffe und Bauteile verwendet werden sollen, ist dies in der jeweiligen Leistungsbeschreibung eindeutig definiert.

0.2.17.
In welchem Umfang der Auftraggeber Abladen, Lagern und Transport von Stoffen und Bauteilen übernimmt oder dafür dem Auftragnehmer Geräte oder Arbeitskräfte zur Verfügung stellt

Nicht vorgesehen.

0.2.18
Leistungen für andere Unternehmer

Nicht vorgesehen.

0.2.19.
Mitwirken beim Einstellen von Anlageteilen und bei der Inbetriebnahme von Anlagen im Zusammenwirken mit anderen Beteiligte, z. B. mit dem Auftragnehmer für die Gebäudeautomation

Gemäß Definition in der Leistungsbeschreibung.

0.2.20.
Benutzung von Teilen der Leistung vor der Abnahme

Nicht vorgesehen.

0.2.21.
Übertragung der Wartung während der Dauer der Verjährungsfrist für die Verjährungsfrist für die Mängelansprüche für maschinelle und elektrotechnische sowie elektronische Anlagen oder Teile davon, bei denen die Wartung Einfluss auf die Sicherheit und die Funktionsfähigkeit hat (vergleiche § 13 Absatz 4 Nummer 2 VOB/B), durch einen besonderen Wartungsvertrag

Sofern relevant, siehe Formblatt 242 Instandhaltung.

0.2.22.
Abrechnung nach bestimmten Zeichnungen oder Tabellen

Die Abrechnung richtet sich nach den Vorgaben der VOB/B, Abweichungen sind im Einzelfall vorab zu klären.

0.3. Sonstige Angaben

Bautagesberichte
Für die Dauer der Arbeiten sind Bautagesberichte mit Angaben über die Anzahl der Beschäftigten und die Art der Arbeiten zu führen und der Bauleitung des LBB wöchentlich vorzulegen.
Baustellenbesprechung
Der Auftragnehmer hat zu den Baustellenbesprechungen die der Auftraggeber regelmäßig durchführt, einen geeigneten bevollmächtigten Vertreter zu entsenden.
Die Besprechungen finden nach Bedarf jeweils wöchentlich oder 14-tägig donnerstags um 13 Uhr statt.

0.4. Anlagenverzeichnis

- 700148101_HSIHP_50_A_1.31_A--_U1_C_0050_GR U1+02_BVA 2024 09 09
- 700148101_HSIHP_50_A_1.32_A--_00_D_0050_GR EG_BVA 2024 09 09
- 700148101_HSIHP_50_A_1.33_A--_01_B_0050_GR 01.OG_BVA 2024 09 09
- 700148101_HSIHP_50_A_1.34_A--_02_B_0050_GR 02.OG_BVA 2024 09 09
- 700148101_HSIHP_50_A_1.35_A--_03_B_0050_GR 03.OG_BVA 2024 09 09
- 700148101_HSIHP_50_A_1.36_A--_04_B_0050_GR 04.OG_BVA 2024 09 09
- 700148101_HSIHP_50_A_1.37_A--_05_B_0050_GR 05.OG_BVA 2024 09 09
- 700148101_HSIHP_50_A_2.01_A--_SA_B_0050_Schnitt_AA_BVA 2024 09 09
- 700148101_HSIHP_50_A_2.03_A--_SC_B_0050_Schnitt_CC_BVA 2024 09 09
- 700148101_HSIHP_50_A_2.04_A--_SD_B_0050_Schnitt_DD_BVA 2024 09 09
- 700148101_HSIHP_50_A_2.05_A--_SE_B_0050_Schnitt_EE_BVA 2024 09 09
- 700148101_HSIHP_50_A_2.06_A--_SF_B_0050_Schnitt_FF_BVA 2024 09 09
- 700148101_HSIHP_50_A_2.07_A--_SG_B_0050_Schnitt_GG_BVA 2024 09 09
- 700148101_HSIHP_50_A_5.21_AFB_U1_B_0100_GR U1+02 BODENBELAG_BVA 2024 09 09
- 700148101_HSIHP_50_A_5.22_AFB_00_B_0100_GR EG BODENBELAG_BVA 2024 09 09
- 700148101_HSIHP_50_A_5.23_AFB_01_B_0100_GR 1.OG BODENBELAG_BVA 2024 09 09
- 700148101_HSIHP_50_A_5.24_AFB_02_B_0100_GR 2.OG BODENBELAG_BVA 2024 09 09
- 700148101_HSIHP_50_A_5.25_AFB_03_B_0100_GR 3.OG BODENBELAG_BVA 2024 09 09
- 700148101_HSIHP_50_A_5.26_AFB_04_B_0100_GR 4.OG BODENBELAG_BVA 2024 09 09
- 700148101_HSIHP_50_A_5.27_AFB_05_B_0100_GR 5.OG BODENBELAG_BVA 2024 09 09

## Allgemeine Hinweise zur Preisbildung von Einheitspreisen
Allgemeine Hinweise zur Preisbildung von Einheitspreisen

Bei der Preisbildung der Einheitspreise ist davon auszugehen,
dass es sich bei den LV Massen in jeder Position um Gesamtmassen handelt, die sich aus mehreren Einzelflächen bzw. -massen, verteilt über den jeweiligen Abrechnungsabschnitt, bzw. alle Geschosse zusammensetzen.
Vor Bestellung von Baustoffen und Hilfsmaterialien hat der AN die tatsächlich erforderlichen Mengen verbindlich zu ermitteln.

Soweit in den einzelnen LV Positionen nicht gesondert angegeben ist, dass der AG einzelne Stoffe liefert, hat der AN bei allen Positionen sämtliche Baustoffe zu liefern, auch wenn dies nicht ausdrücklich angegeben ist.

In einzelnen Positionslangtexten enthaltener Wortlaut "nach Unterlagen des AG" bezieht sich immer nur auf die Planunterlagen des AG, welche der Ausschreibung für die Einheitspreisbildung beigefügt sind.

Die exakten örtlichen Bedingungen und der Leistungsumfang sind jeweils vor Beginn der einzelnen Arbeitstätigkeiten gemeinsam mit örtlicher Bauleitung und dem AG vor Ort  festzulegen.

Einrichten, Vorhalten und Räumen der Baustellen- einrichtung sind nach VOB Teil C, DIN 18299, Punkt 4.1 bis 4.1.12 Nebenleistungen, die in die Einheitspreise einzurechnen sind.

Sich aus den o.g. Angaben ergebende Mehrkosten sind in die jeweiligen Einheitspreise einzurechnen und werden nicht gesondert vergütet.

## VH03a Gerüstarbeiten - Bauaufzug - DIN 18451, 18299 26A0265
Datum: 24.07.2026

### Titel 1 Raumgerüst Bauaufzug

#### Bereich 1.1 Raumgerüst als Andienungsebene

**1.1.10 Aufbauen flächenorientiert Standgerüst Arbeitsgerüst 6kN/m2 H1**
STLB-Bau 2026-04 001
Aufbauen flächenorientiertes Standgerüst, DIN EN 12810-1, als Arbeitsgerüst DIN EN 12811-1, für turmartiges Bauwerk, Lastklasse 6 (6 kN/m2), mit einer Gerüstlage, Höhenklasse H 1,
Höhenabstand der Gerüstlagen in m 'Höhenabstand der Gerüstlagen im Bereich der Andienung des Aufzuges = Treppenpodeste'

verankern an den im Bauwerk vorh. Vorrichtungen, Grundfläche rechteckig, mit Öffnungen, aufstellen auf Gelände, Höhe der obersten Gerüstlage 20 m, Standfläche waagerecht, über Lastverteiler belastbar.
Menge: 140,000 m3
Leistungsbereichkatalog: 001
DIN276_08: 392

**1.1.20 Abbauen flächenorientiert Standgerüst Arbeitsgerüst 6kN/m2 H1**
STLB-Bau 2026-04 001
Abbauen flächenorientiertes Standgerüst, DIN EN 12810-1, als Arbeitsgerüst DIN EN 12811-1, für turmartiges Bauwerk, Lastklasse 6 (6 kN/m2), mit einer Gerüstlage, Höhenklasse H 1,
Höhenabstand der Gerüstlagen in m 'Höhenabstand der Gerüstlagen im Bereich der Andienung des Aufzuges = Treppenpodeste'

Grundfläche rechteckig, mit Öffnungen, Höhe der obersten Gerüstlage 20 m, über Lastverteiler belastbar.
Menge: 140,000 m3
Leistungsbereichkatalog: 001
DIN276_08: 392

**1.1.30 Gebrauchsüberlassung flächenorientiert Standgerüst Arbeitsgerüst 6kN/m2 H1**
STLB-Bau 2026-04 001
Gebrauchsüberlassung für flächenorientiertes Standgerüst, DIN EN 12810-1, als Arbeitsgerüst DIN EN 12811-1,
Positionsmenge = Produkt aus '140'
(Gebrauchsüberlassungsmenge)
mal '60'
(Gebrauchsüberlassungsdauer)
für turmartiges Bauwerk, Lastklasse 6 (6 kN/m2), mit einer Gerüstlage, Höhenklasse H 1,
Höhenabstand der Gerüstlagen in m 'Höhenabstand der Gerüstlagen im Bereich der Andienung des Aufzuges = Treppenpodeste'

Grundfläche rechteckig, mit Öffnungen, Höhe der obersten Gerüstlage 20 m, über Lastverteiler belastbar.
Menge: 8400,000 m3Wo
Leistungsbereichkatalog: 001
DIN276_08: 392

**1.1.40 Zulage Ausführung als Stützgerüst Abst. 0 m**
Zulage zu Position 001.01.0010+0020 für die Ertüchtigung des Raumgerüstes als Stützgerüst für den Bauaufzug,
verfügbarer Abstand vor Gerüst '0' m, zur Herstellung der
Standsicherheit, in der Position sind sämtliche Zusatzleistungen für den Ein- und Ausbau von z.B. Aussteifungen oder Verschraubungen zur Ertüchtigung vorzusehen.
Die Vorhaltung ist in Position 001.01.0030 zu berücksichtigen.
Menge: 140,000 m3
DIN276_08: 392

**1.1.50 Aufbauen Überbrückung Systemgitterträger L bis 5m H bis 20m Gerüstbelag**
STLB-Bau 2026-04 001
Aufbauen Überbrückung in Gerüst,
aus Systemgitterträgern, Länge des überbrückten Zwischenraumes (Spannweite) bis 5 m, Höhe über Standfläche bis 20 m, einschl. Gerüstbelag in Überbrückungshöhe.
Menge: 6,000 St
Leistungsbereichkatalog: 001
DIN276_08: 392

**1.1.60 Abbauen Überbrückung Systemgitterträger L bis 5m H bis 20m Gerüstbelag**
STLB-Bau 2026-04 001
Abbauen Überbrückung in Gerüst,
aus Systemgitterträgern, Länge des überbrückten Zwischenraumes (Spannweite) bis 5 m, Höhe über Standfläche bis 20 m, einschl. Gerüstbelag in Überbrückungshöhe.
Menge: 6,000 St
Leistungsbereichkatalog: 001
DIN276_08: 392

**1.1.70 Gebrauchsüberlassung Überbrückung Systemgitterträger L bis 5m H bis 20m Gerüstbelag**
STLB-Bau 2026-04 001
Gebrauchsüberlassung für Überbrückung in Gerüst,
Positionsmenge = Produkt aus '6'
(Gebrauchsüberlassungsmenge)
mal '60'
(Gebrauchsüberlassungsdauer)
aus Systemgitterträgern, Länge des überbrückten Zwischenraumes (Spannweite) bis 5 m, Höhe über Standfläche bis 20 m, einschl. Gerüstbelag in Überbrückungshöhe.
Menge: 360,000 StWo
Leistungsbereichkatalog: 001
DIN276_08: 392

**1.1.80 Aufbauen Absetzbühne Tragfähigkeit 600kg L 2,5 m B 1 m Einbau-H 20m**
STLB-Bau 2026-04 001
Aufbauen Absetzbühne, Tragfähigkeit 600 kg/m2,
Länge Gerüst/-bauteil '2.5' m,
Breite Gerüst/-bauteil '1' m, Einbauhöhe 20 m über Gelände.
Menge: 6,000 St
Leistungsbereichkatalog: 001
DIN276_08: 392

**1.1.90 Abbauen Absetzbühne Tragfähigkeit 600kg L 2,5 m B 1 m Einbau-H 20m**
STLB-Bau 2026-04 001
Abbauen Absetzbühne, Tragfähigkeit 600 kg/m2,
Länge Gerüst/-bauteil '2.5' m,
Breite Gerüst/-bauteil '1' m, Einbauhöhe 20 m über Gelände.
Menge: 6,000 St
Leistungsbereichkatalog: 001
DIN276_08: 392

**1.1.100 Gebrauchsüberlassung Absetzbühne Tragfähigkeit 600kg L 2,5 m B 1 m Einbau-H 20m**
STLB-Bau 2026-04 001
Gebrauchsüberlassung für Absetzbühne, Tragfähigkeit 600 kg/m2,
Länge Gerüst/-bauteil '2.5' m,
Breite Gerüst/-bauteil '1' m, Einbauhöhe 20 m über Gelände,
Positionsmenge = Produkt aus '6'
(Gebrauchsüberlassungsmenge)
mal '60'
(Gebrauchsüberlassungsdauer).
Menge: 360,000 StWo
Leistungsbereichkatalog: 001
DIN276_08: 392

**1.1.110 Einbauen Sondergerüstanker**
STLB-Bau 2026-04 000
Einbauen nach vorgegebenem Ankerplan, besondere Verankerungselemente/Sondergerüstanker für die aus dem Gerüst auftretenden Ankerkräfte DIN EN 12811-1 und DIN 4420-3, Befestigung in der Tragkonstruktion aus Stahl, Abstand zwischen Fassadenfläche und Tragkonstruktion über 50 bis 100 mm, Ausführung gemäß Einzelbeschreibung,
Einzelbeschreibungs-Nr 'Sondergerüstanker VHF.'
.
Menge: 12,000 St
Leistungsbereichkatalog: 000
DIN276_08: 392

**1.1.120 Ausbauen Sondergerüstanker**
STLB-Bau 2026-04 000
Ausbauen, besondere Verankerungselemente/Sondergerüstanker für die aus dem Gerüst auftretenden Ankerkräfte DIN EN 12811-1 und DIN 4420-3, Befestigung in der Tragkonstruktion aus Stahl, Abstand zwischen Fassadenfläche und Tragkonstruktion über 50 bis 100 mm.
Menge: 12,000 St
Leistungsbereichkatalog: 000
DIN276_08: 392

**1.1.130 Gebrauchsüberlassung Sondergerüstanker**
STLB-Bau 2026-04 000
Gebrauchsüberlassung für besondere Verankerungselemente/Sondergerüstanker für die aus dem Gerüst auftretenden Ankerkräfte DIN EN 12811-1 und DIN 4420-3,
Positionsmenge = Produkt aus '12'
(Gebrauchsüberlassungsmenge)
mal '60'
(Gebrauchsüberlassungsdauer)
Befestigung in der Tragkonstruktion aus Stahl, Abstand zwischen Fassadenfläche und Tragkonstruktion über 50 bis 100 mm.
Menge: 720,000 StWo
Leistungsbereichkatalog: 000
DIN276_08: 392

**1.1.140 Einbauen Sondergerüstanker**
STLB-Bau 2026-04 000
Einbauen nach vorgegebenem Ankerplan, besondere Verankerungselemente/Sondergerüstanker für die aus dem Gerüst auftretenden Ankerkräfte DIN EN 12811-1 und DIN 4420-3, Befestigung in der Tragkonstruktion aus Stahl, Abstand zwischen Fassadenfläche und Tragkonstruktion über 50 bis 100 mm, Ausführung gemäß Einzelbeschreibung,
Einzelbeschreibungs-Nr 'Sondergerüstanker für Stahlträger'
.
Menge: 24,000 St
Leistungsbereichkatalog: 000
DIN276_08: 392

**1.1.150 Ausbauen Sondergerüstanker**
STLB-Bau 2026-04 000
Ausbauen, besondere Verankerungselemente/Sondergerüstanker für die aus dem Gerüst auftretenden Ankerkräfte DIN EN 12811-1 und DIN 4420-3, Befestigung in der Tragkonstruktion aus Stahl, Abstand zwischen Fassadenfläche und Tragkonstruktion über 50 bis 100 mm.
Menge: 24,000 St
Leistungsbereichkatalog: 000
DIN276_08: 392

**1.1.160 Gebrauchsüberlassung Sondergerüstanker**
STLB-Bau 2026-04 000
Gebrauchsüberlassung für besondere Verankerungselemente/Sondergerüstanker für die aus dem Gerüst auftretenden Ankerkräfte DIN EN 12811-1 und DIN 4420-3,
Positionsmenge = Produkt aus '24'
(Gebrauchsüberlassungsmenge)
mal '60'
(Gebrauchsüberlassungsdauer)
Befestigung in der Tragkonstruktion aus Stahl, Abstand zwischen Fassadenfläche und Tragkonstruktion über 50 bis 100 mm.
Menge: 1440,000 StWo
Leistungsbereichkatalog: 000
DIN276_08: 392

### Titel 2 Bauaufzug

#### Bereich 2.1 Bauaufzug Westfassade

**2.1.10 Bauaufzug Material Förder-H 21 m 7Haltestellen Traglast 1500kg aufbauen abbauen**
STLB-Bau 2026-04 000
Bauaufzug für den Materialtransport DIN EN 12158-1, an der Außenseite von Bauwerken,
Förderhöhe '21' m, mit 7 Haltestellen, mit Rufsteuerung an den Haltestellen, Zugangsrampe zur Be- und Entladung an unterster Haltestelle, max. Traglast 1500 kg, Bemessungsstrom 16 A, Entfernung zwischen Stromanschluss und Aufzug bis 25 m, Be- und Entlademöglichkeit des Aufzugs vor Ort nicht verfügbar, aufbauen und abbauen. Befestigung an Gerüst, Standfläche verdichteter Untergrund.
Menge: 1,000 St
Leistungsbereichkatalog: 000
DIN276_08: 392

**2.1.20 Bauaufzug Material Förder-H 21 m 7Haltestellen Traglast 1500kg vorhalten**
STLB-Bau 2026-04 000
Bauaufzug für den Materialtransport DIN EN 12158-1, an der Außenseite von Bauwerken,
Förderhöhe '21' m, mit 7 Haltestellen, mit Rufsteuerung an den Haltestellen, Zugangsrampe zur Be- und Entladung an unterster Haltestelle, max. Traglast 1500 kg, Bemessungsstrom 16 A, Entfernung zwischen Stromanschluss und Aufzug bis 25 m, Be- und Entlademöglichkeit des Aufzugs vor Ort nicht verfügbar, vorhalten, Befestigung an Gerüst, Standfläche verdichteter Untergrund,
Positionsmenge = Produkt aus '1'
(Vorhaltemenge)
mal '60'
(Vorhaltedauer).
Menge: 60,000 StWo
Leistungsbereichkatalog: 000
DIN276_08: 392

**2.1.30 Bauaufzug Material Förder-H 21 m 7Haltestellen Traglast 1500kg instand halten**
STLB-Bau 2026-04 000
Bauaufzug für den Materialtransport DIN EN 12158-1, an der Außenseite von Bauwerken,
Förderhöhe '21' m, mit 7 Haltestellen, mit Rufsteuerung an den Haltestellen, Zugangsrampe zur Be- und Entladung an unterster Haltestelle, max. Traglast 1500 kg, Bemessungsstrom 16 A, Entfernung zwischen Stromanschluss und Aufzug bis 25 m, Be- und Entlademöglichkeit des Aufzugs vor Ort nicht verfügbar, instand halten DIN 31051, Befestigung an Gerüst, Standfläche verdichteter Untergrund,
Positionsmenge = Produkt aus '1'
(Instandhaltemenge)
mal '60'
(Instandhaltedauer).
Menge: 60,000 StWo
Leistungsbereichkatalog: 000
DIN276_08: 392
